# Referat 530 - Umwelt, Verkehr, Tiefbau
Angebotsaufforderung (GAEB DA XML 3.2, DA83)
Projekt: Verkehrsicherungsarbeiten 2025
Währung: EUR
Auftraggeber: N.A.
Erstellt mit: SIDOUN Globe/ GXML Toolbox V3.3 R20210630, SIDOUN Globe V10.11.8.0, 05.11.2025

## Fällungen & Totholzentnahme
Datum: 05.11.2025

### Gewerk 1 Maßnahmen der Verkehrssicherung

#### Titel 1.1 Verkehrssicherungspflicht / Arbeitsstelleneinrichtung

**1.1.10 Arbeitsstelle einrichten & Verkehrssicherung**
Geräte, Werkzeuge und sonstige Betriebsmittel, die zur
vertragsgemäßen Ausführung der Leistungen erforderlich
sind, auf die Arbeitsstelle bringen, bereitstellen und betriebsfertig
aufstellen einschl. der dafür notwendigen Arbeiten.

Einrichten und vorhalten der Verkehrssicherung im Zeitraum der Arbeiten.
Die Verkehrssicherung erfolgt gemäß der gültigen Regelwerke RSA 21und ZTV-SA97.
Menge: 1,000 psch
Kostengruppe DIN 276 2018-12: 000

**1.1.20 An- und Abfahrt Fahrzeuge und Forstspezialmaschinen**
An- und Abfahrt aller für die Erbringung der Leistungen notwendigen Fahrzeuge.
Menge: 1,000 psch
Kostengruppe DIN 276 2018-12: 000

**1.1.30 Arbeitsstelle räumen & Verkehrssicherung zurückbauen**
Arbeitsstelle von allen Geräten, Anlagen, Einrichtungen und dgl. räumen. Benutzte Flächen und Wege entsprechend dem ursprünglichen Zustand herrichten. Soweit nicht für bestimmte Leistungen für das Räumen der Arbeitsstelle gesonderte Positionen im Leistungsverzeichnis enthalten sind, gilt die Pauschale für alle Leistungen sämtlicher Abschnitte des Leistungsverzeichnisses.

Verkehrssicherung nach Abschluss der Maßnahme wieder zurückbauen und abtransportieren.
Menge: 1,000 psch
Kostengruppe DIN 276 2018-12: 000

**1.1.40 Verkehrsrechtliche Anordnungen**
Erstellen der Unterlagen zur Beantragung der Verkehrsrechtlichen Anordnung. Zusätzliche Aufwendungen infolge von durch den AN veranlassten
Abweichungen im Ablauf werden nicht gesondert vergütet. Einschließlich Ortstermine. Einzukalkulieren sind auch Abnahmen durch die Straßenverkehrsbehörde.
Menge: 1,000 psch
Kostengruppe DIN 276 2018-12: 000

**1.1.50 Kontrolle der Arbeitsstellensicherung**
Kontrolle der Arbeitsstellensicherung gem. ZTV-SA durchführen. Die Kontrolle ist unmittelbar nach deren Durchführung zu erfassen und zu dokumentieren. Arbeits- und Hilfsmittel sind vom AN zu stellen und dem AG jederzeit zugänglich zu machen. An Arbeitstagen eine Kontrolle einmal täglich. Die Kontrolle ist schriftliche zu dokumentieren.
Menge: 1,000 psch
Kostengruppe DIN 276 2018-12: 000

**1.1.60 Verkehrszeichen, Leitpfosten und andere Anlagen sichern**
Vorhandene Verkehrszeichen vor Beschädigungen schützen.
Verkehrszeichen im Bereich der Baumfällungen ggf. ausbauen, einschl. Aufstelleinrichtung, auf Flächen des AN lagern und wieder einbauen. Erforderliche Erdarbeiten vorher mit dem Förster abstimmen.
Menge: 1,000 psch
Kostengruppe DIN 276 2018-12: 000

#### Titel 1.2 Fällung

**1.2.10 SDu 0-20 cm**
Krone stückweise absetzen (soweit es die Situation erfordert), Stamm niveaugleich abschneiden. Die Abrechnung erfolgt nach Stammdurchmesser, gemessen 1 m über dem Erdboden. Bei mehrstämmigen Bäumen erfolgt die Messung bis 50 cm über dem Erdboden, sofern eine Stammbildung gegeben ist. Dann werden die Einzelstämme beauftragt. Die Mehrstämmigkeit wird im Auftrag vermerkt. Das anfallende Schnittgut wird vom AN im Wald belassen und ebenerdig abgelegt. Wege sind davon freizuhalten.
Menge: 11,000 Stck
Kostengruppe DIN 276 2018-12: 000

**1.2.20 SDu > 20-50 cm**
Gleich wie Pos. 1.2.10.
Menge: 33,000 Stck
Kostengruppe DIN 276 2018-12: 000

**1.2.30 SDu > 50 cm**
Gleich wie Pos. 1.2.10.
Menge: 7,000 Stck
Kostengruppe DIN 276 2018-12: 000

#### Titel 1.3 Fällung von Rußrinde

**1.3.10 SDu 0-20 cm**
Krone stückweise absetzen (soweit es die Situation erfordert), Stamm niveaugleich abschneiden. Die Abrechnung erfolgt nach Stammdurchmesser, gemessen 1 m über dem Erdboden. Bei mehrstämmigen Bäumen erfolgt die Messung bis 50 cm über dem Erdboden, sofern eine Stammbildung gegeben ist. Ansonsten werden die Einzelstämme beauftragt. Die Mehrstämmigkeit wird im Auftrag vermerkt.

Über die geltenden Arbeitsschutzvorschriften hinaus ist der Empfehlung der Sozialversicherung für Landwirtschaft, Forsten und Gartenbau (SVLFG) zum Tragen der folgenden Schutzausrüstung Folge zu leisten:
- Korbbrille
- partikelfiltrierender Atemschutz (im Handel erhältlich als Feinstaubmaske)
- FFP2/FFP3 mit Ausatemventil
- körperbedeckende Arbeitskleidung mit Kopfbedeckung oder Chemikalienschutzanzug,
- z. B. Einweg-Overall Chemikalienschutz Typ 4B
- Schutzhandschuhe mit ausreichender mechanischer Belastbarkeit
- geschlossene leicht zu reinigende desinfizierbare Schuhe oder Stiefel
Menge: 4,000 Stck
Kostengruppe DIN 276 2018-12: 000

**1.3.20 SDu > 20-50 cm**
Gleich wie Pos. 1.3.10.
Menge: 7,000 Stck
Kostengruppe DIN 276 2018-12: 000

**1.3.30 SDu > 50 cm**
Gleich wie Pos. 1.3.10.
Menge: 1,000 Stck
Kostengruppe DIN 276 2018-12: 000

**1.3.40 Abtransport & Entsorgung von Rußrinde belasteten Fällgut SDu 0-20 cm**
Der Abtransport von Fällgut mit einem SDu 0-20 cm hat nach Empfehlung von Wald-und-Holz NRW befeuchtet und überdeckt zu einer dafür geeigneten Verbrennungsanlage zu erfolgen. Eine Dokumentation über die Lieferung und Verbrennung ist dem AG bei der Rechnungsstellung vorzulegen. Das Bewegen des Fällgutes im Wald ist in die Pos. mit einzukalkulieren.
Menge: 3,000 Stck
Kostengruppe DIN 276 2018-12: 000

**1.3.50 Abtransport & Entsorgung von Rußrinde belasteten Fällgut SDu > 20-50 cm**
Der Abtransport von Fällgut mit einem SDu > 20 - 50 cm hat nach Empfehlung von Wald-und-Holz NRW befeuchtet und überdeckt zu einer dafür geeigneten Verbrennungsanlage zu erfolgen. Eine Dokumentation über die Lieferung und Verbrennung ist dem AG bei der Rechnungsstellung vorzulegen. Das Bewegen des Fällgutes im Wald ist in die Pos. mit einzukalkulieren.
Menge: 4,000 Stck
Kostengruppe DIN 276 2018-12: 000

**1.3.51 Abtransport & Entsorgung von Rußrinde belasteten Fällgut SDu > 50 cm**
Der Abtransport von Fällgut mit einem SDu > 50 cm hat nach Empfehlung von Wald-und-Holz NRW befeuchtet und überdeckt zu einer dafür geeigneten Verbrennungsanlage zu erfolgen. Eine Dokumentation über die Lieferung und Verbrennung ist dem AG bei der Rechnungsstellung vorzulegen. Das Bewegen des Fällgutes im Wald ist in die Pos. mit einzukalkulieren.
Menge: 1,000 Stck
Kostengruppe DIN 276 2018-12: 000

**1.3.52 Übererden von mit Rußrinde belasteten Fällgut SDu 0-20 cm**
Sollte es nicht möglich sein das Fällgut mit einem SDu 0-20 cm nach Pos. 1.3.40 zu entsorgen hat nach Rücksprache mit dem AG eine Übererdung des Schnittgutes im Wald zu erfolgen. Das Schnittgut muss vollständig mindestens 10 cm mit Erde überdeckt werden. Davon ist gemäß Pos. 1.8.10 eine Fotodokumentation zu erstellen.
Menge: 1,000 Stck
Kostengruppe DIN 276 2018-12: 000

**1.3.55 Übererden von mit Rußrinde belasteten Fällgut > 20-50 cm**
Sollte es nicht möglich sein das Fällgut mit einem SDu > 20 -50 cm nach Pos. 1.3.40 zu entsorgen hat nach Rücksprache mit dem AG eine Übererdung des Schnittgutes im Wald zu erfolgen. Das Schnittgut muss vollständig mindestens 10 cm mit Erde überdeckt werden. Davon ist gemäß Pos. 1.8.10 eine Fotodokumentation zu erstellen.
Menge: 3,000 Stck
Kostengruppe DIN 276 2018-12: 000

**1.3.60 Übererden von mit Rußrinde belasteten Fällgut SDu > 50 cm**
Sollte es nicht möglich sein das Fällgut mit einem SDu > 50 cm nach Pos. 1.3.40 zu entsorgen hat nach Rücksprache mit dem AG eine Übererdung des Schnittgutes im Wald zu erfolgen. Das Schnittgut muss vollständig mindestens 10 cm mit Erde überdeckt werden. Davon ist gemäß Pos. 1.8.10 eine Fotodokumentation zu erstellen.
Menge: 1,000 Stck
Kostengruppe DIN 276 2018-12: 000

#### Titel 1.4 Totholzentnahme

**1.4.10 bis 15 m Baumhöhe**
Totholz beseitigen gem. ZTV-Baumpflege 2017. Das anfallende Schnittgut wird vom AN im Wald belassen und ebenerdig abgelegt. Wege sind davon freizuhalten.
Menge: 1,000 Stck
Kostengruppe DIN 276 2018-12: 000

**1.4.20 > 15-20 m Baumhöhe**
Gleich wie Pos. 1.4.10.
Menge: 26,000 Stck
Kostengruppe DIN 276 2018-12: 000

**1.4.30 > 20-30 m Baumhöhe**
Gleich wie Pos. 1.4.10.
Menge: 1,000 Stck
Kostengruppe DIN 276 2018-12: 000

#### Titel 1.5 Lichtraumprofilschnitt / Astbrüche / Baumfremden Bewuchs entfernen

**1.5.10 Lichtraumprofilschnitt**
Lichtraumprofilfreischnitt gem. ZTV-Baumpflege 2017, abhängig von Nutzung der Verkehrsfläche zwischen 2,5 m und 4 m. Aufgrund der direkten Nähe zum Straßenraum ist das anfallende Schnittgut vom AN fachgerecht zu entsorgen. Die Entsorgung ist in die Pos. einzukalkulieren.
Menge: 1,000 Stck
Kostengruppe DIN 276 2018-12: 000

**1.5.20 Astbrüche beheben bis 25 m Baumhöhe**
Kronenpflege gem. ZTV-Baumpflege 2017. Bei Bäumen an der Straße ist auf die Freihaltung von Hausfassaden, Masten, Verkehrszeichen und Straßenlampen zu achten. Insbesondere sind Astabbrüche sauber abzuschneiden. Das anfallende Schnittgut wird vom AN im Wald belassen und ebenerdig abgelegt. Wege sind davon freizuhalten.
Menge: 1,000 Stck
Kostengruppe DIN 276 2018-12: 000

**1.5.30 Baumfremden Bewuchs entfernen**
Entfernen von baumfremdem Bewuchs (z. B. Efeu, Misteln, Kletterpflanzen) am Stamm, in der Krone und am Stammfuß gemäß ZTV-Baumpflege 2017. Die Maßnahme erfolgt baumschonend und unter Berücksichtigung artenschutzrechtlicher Vorgaben. Das anfallende Schnittgut wird vom AN im Wald belassen und ebenerdig abgelegt. Wege sind davon freizuhalten.
Menge: 1,000 Stck
Kostengruppe DIN 276 2018-12: 000

#### Titel 1.6 Reinigung Verkehrsflächen

**1.6.10 Reinigung von Straßenoberflächen**
Bei Maßnahmen, die Verunreinigungen auf Verkehrsflächen hinterlassen, ist die Verunreinigung zu entfernen. Das anfallende Kehrgut ist vom AN fachgerecht zu entsorgen. Die Entsorgung ist in die Pos. einzukalkulieren.
Menge: 1,000 psch
Kostengruppe DIN 276 2018-12: 000

#### Titel 1.7 Stundenlohnarbeit

**1.7.10 Vorarbeiter**
Menge: 10,000 h
Kostengruppe DIN 276 2018-12: 000

**1.7.20 Facharbeiter**
Menge: 10,000 h
Kostengruppe DIN 276 2018-12: 000

**1.7.30 Hubwagen & Bedienpersonal**
Menge: 10,000 h
Kostengruppe DIN 276 2018-12: 000

**1.7.40 Schlepper & Bedienpersonal**
Menge: 10,000 h
Kostengruppe DIN 276 2018-12: 000

**1.7.50 Arbeitskraft**
Menge: 10,000 h
Kostengruppe DIN 276 2018-12: 000

#### Titel 1.8 Dokumentation

**1.8.10 Fotodokumentation**
Eine Fotodokumentation im .jepg-Format der Maßnahmen hat zu erfolgen. Die Benennung der Dateien muss sich an der Benennung der Kartenblätter und ID für die Einzelmaßnahmen orientieren.
Insbesondere ist die im Wald festgestellte Mehrstämmigkeit sowie die Übererdung der mit Rußrindenbefall betroffenen Stämme fotografisch zu dokumentieren.
Menge: 1,000 psch
Kostengruppe DIN 276 2018-12: 000
